# Balkonarbeiten
Angebotsaufforderung (GAEB 90, DA83)
Währung: EUR

## Balkonarbeiten
Datum: 23.03.26

*Hinweis*
Allgemeine Vorbemerkungen

1. Standortangaben und allgemeine Beschreibung:
1.1. Standortangaben
Standort:  Am Alten Versuchsfeld 3, D-07629 Hermsdorf

Gemarkung:  Hermsdorf
Landkreis:  Hermsdorf
Land:  Thüringen

1.2. Allgemeine Beschreibung

Angaben zur Ausführung Balkonarbeiten
Die nachfolgenden Vertragsbedingungen, Anlagen und die
Baubeschreibung dienen dem zusätzlichen Verständnis der
ausgeschriebenen Einzelpositionen und sind als
notwendige Ergänzungen und Erklärungen Bestandteil des
Leistungsverzeichnisses.
Zusätzlich notwendige Arbeitsaufnahmen und Anfahrten
sind in die Einheitspreise einzukalkulieren.

  Die LEG Thüringen plant die Instandsetzungsarbeiten
der Gebäudehülle an einem Mehrfamilienhaus mit 32 WE in
07629 Hermsdorf, Am Alten Versuchsfeld 3.
  Ziel ist die umfassende Instandsetzung und optische
Aufwertung der Gebäudehülle, sowie die Sicherstellung
der Gebrauchstauglichkeit und Verkehrssicherheit des
Gebäudes zur langfristigen Werterhaltung des Objektes.
Das Gebäude ist in den 1990er Jahren errichtet worden
und besteht aus 4 oberirdischen Geschossen und 1
Kellergeschoss. Das Gebäude ist teilunterkellert,
zwischen unterkellerten/nicht unterkellerten
Gebäudeteil ist eine senkrechte sichtbare
Gebäudetrennfuge ausgeführt.
  Die instand zu setzende Fassadenfläche ist ca. 1.800
m² groß, die einzurüstende Fassadenfläche beträgt ca.
2.500 m2.

  Die Wohnungen des Objektes sind vollständig
vermietet.
  Die geplanten Arbeiten finden unter bewohnten
Bedingungen unter Rücksichtnahme und der Beachtung der
Belange der Bewohner statt.

  Die nachfolgend ausgeschriebene anstrichtechnische
Fassadensanierung ist in folgende Lose aufgeteilt:
  Gerustarbeiten -  LOS 1
  Fassade -  LOS 2
  Dachdeckerarbeiten  -  LOS 3
  Tischlerarbeiten -  LOS 4
  Balkonarbeiten -  LOS 5 (Geländer und Balkone
instandhalten, Ausbesserungen Vordach, neue
Briefkastenanlage, 24 neue Scheiben für
Balkone/alternativ Material HPL-Einzelplatten )

  Beschreibung der Arbeiten : LOS 5 Balkonarbeiten
(Balkone/Vordach)
  Demontage der Drahtglasplatten und Wiedereinbau
  Demontage geschädigter Drahtglasplatten
Balkongeländer und Entsorgung
  Einbau neuer Drahtglasplatten
  Einbau neuer HPL-Platten (architektonische
Aufwertung)
  Rückbau Drahtglasplatten am Vordach und Wiedereinbau
nach Fertigstellung Fassade
  Neue VSG-Platten - Dachverglasung /Überdach (kein
Drahtglas zulässig)
  Aufarbeiten der vorhandenen Briefkastenanlage
  neue Briefkastenanlage

Angaben zum Gebäude :
  2 aneianandergereithte, langestreckte Gebäude, mit
vier oberirdischen Geschossen und mittig verbunden mit
einem Treppenhausverbinder
  Abmessung : 2, 35,7 m x 8,34 m /Verbinder
  Gesamtlänge :  74,80 m
  Gebäudekomplex freistehend
  Höhe : i.M. bis UK Traufe = 11 m
  Fassade :
  kein WDVS / Baujahr ca. Mitte der 90iger Jahre
  Mauerwerk verputzt,Strukturputz
  Balkone -auskragende Balkonplatten (8 Stck),
Geländer aus Stahl - Balkonplatten Drahtglas,
  vorgestellte geschossübergreifende Stahlstützen

2. Angaben zur Baustelle
2.1 Zufahrten und vorhandene öffentliche Verkehrswege
Die Zufahrt zum Baugrundstück führt über die
Keramikerstraße und die Straße -Am Alten
Versuchsfeld.Vorderseitig sind vor der Fassade
PkW-Stellplätze angeordnet, rückseitig grenzt
  eine Rasenfläche an.

2.2. Baustelleneinrichtung - allgemein
Notwendige Geräte und andere Baustelleneinrichtungen,
die für die Durchführung der vertraglichen Leistungen
erforderlich sind, Sicherungsmaßnahmen - insbesondere
der Verkehrswege auf und vor dem Grundstück, auf
Zufahrten, Bürgersteigen,  einschl.Säuberung usw.
ausreichende Wegebeleuchtung, Maßnahmen zur Sicherung
und
  Gewährleistung des Anliegerverkehrs,  Schuttrutsche,
Aufzug, Bauunterkunft
und Materialcontainer sind im Leistungsverzeichnis
nicht gesondert ausgewiesen und in der Kalkulation zu
berücksichtigen.
Es  erfolgt keine zusätzliche Vergütung für Errichten,
Vorhalten und Beräumung der Baustelle.
Die Baustelle ist nach Beendigung der Baumaßnahme von
allen Geräten, Anlagen, Einrichtungen und dgl.zu
räumen.
Verunreinigungen sind zu beseitigen, benutzte Flächen
und Wege entspr. dem ursprünglichen Zustand unter
Wahrung der landschaftspflegerischen Belange
ordnungsgemäß herzurichten.

2.3. Bereitstellung Medien und Baustellen-WC
Für Baustrom /Bauwasser kann eine Anschlussstelle im
Keller zur Verfügung gestellt werden. Ein
Zähleranschlussschrank und eine ausreichende Anzahl von
Baustellenverteilerschränken mit Entnahmestellen zur
fachgerechten Ausführung der Arbeiten wird durch ein
externes Elektrounternehmen ausgeführt und steht zur
Verfügung.
Der Bestandsanschluss dient zum Anschluss einfacher
Elektrowerkzeuge
und Baugerätschaften bis 16 Ampere Drehstrom.
Für den Betrieb von Maschinen mit mehr als 3,5 KVA ist
eine Zustimmung der Bauleitung oder der Fachplanung
Elektrotechnik
notwendig. Ein Bauwasseranschluss ist im Untergeschoss
des Gebäudes vorhanden und wird vom AG als
Entnahmestelle zur Verfügung gestellt.
Die Herstellung, Sicherung und Vorhaltung von den
Anschluss- zu den Bedarfsstellen
der Zuleitungen sind durch den AN zu erbringen und zu
sichern und werden nicht gesondert vergütet.
Eine Baustellentoilette ist Leistungsumfang des AN (LOS
2) und wird von diesem Gewerk für die Dauer der
Arbeiten vorgehalten und zur Verfügung gestellt.

Die Kosten für die Nutzung und den Verbrauch werden
über eine Umlage gemäß - Besondere Vertragsbedingungen
- auf die Auftragnehmer
umgelegt und mit Schlussabrechnungslegung zum Abzug
gebracht.

2.4. Lager- und Arbeitsplätze
Lagerflächen und Parkmöglichkeiten stehen nur begrenzt
und in Abstimmung mit der BL zur Verfügung.
Diese sind ausreichend gegen unbefugtes Betreten zu
sichern. Hierfür kann die Rasenfläche hinter dem
Gebäude/Nordseite
  bereitgestellt werden.
Die Zwischenlagerung von Materialien, Bauchemikalien
und  wassergefährdeten Stoffen auf der Baustelle sind
auf den jeweiligen Tagesbedarf zu beschränken.

2.5. zu schützende Bereiche
Der Auftragnehmer ist verpflichtet, Beschädigungen und
Verschmutzungen im Baustellenbereich sowie der
angrenzenden Bereiche durch geeignete Maßnahmen zu
verhindern. Bei Staubentwicklungen und
Schmutzbelästigungen sind
diese auf ein Mindestmaß zu beschränken bzw. geeignete
Maßnahmen zur Eindämmung (z.B. Absaugung) einzuleiten.
Die Arbeitsbereiche sind arbeitstäglich besenrein zu
säubern. Verunreinigungen aus Bauschutt, Altmaterial
und Transporten sind sofort zu beseitigen.

2.6. Sicherungsmaßnahmen
Der Zugang zu den Gebäuden ist für die Nutzer während
der Baumaßnahme über die vorhandenen Haupteingänge
gefährdungsfrei und ohne Einschränkungen zu gewährleisten und sicher zu stellen.
Sicherungs- und Absperrmaßnahmen in der Baustelle haben
unter Beachtung des laufenden Betriebes des Gebäudes
als Wohngebäude absolute
Priorität und sind entsprechend in die EP einzurechnen.
Im Umfeld der Baustelle bewegen sich Personen,  deren
Unberechenbarkeit berücksichtigt werden muss.
Eine Gefährdung der Fußgänger/Nutzer
durch Transportarbeiten, Geräte, Anlagen, Flüssigkeiten
u.ä. ist auszuschließen und die Arbeitsstellen sind
entsprechend zu sichern.
Werden Arbeiten bei angearbeiteten Bauteilen
entsprechend dem Bauablauf planmäßig unterbrochen, sind
diese gegen Beschädigungen und unbefugte Benutzung und
Berührung zu schützen.

2.7. Abfallentsorgung
Auf der Baustelle ist während der Arbeiten für Ordnung
und Sicherheit zu sorgen.
Anfallender Schutt, Verpackungsmaterial, Müll und
sonstige Abfälle werden Eigentum des AN und sind in
Schuttbehältern des AN (nicht in öffentlichen
Containern/bzw. Containern der Nutzer) zu sammeln und
täglich entsprechend der gültigen Vorschriften zu
entsorgen.
Wird diesen Anweisungen auf der Baustelle nicht
folgegeleistet, wird ohne nochmalige Aufforderung des
AN, durch die Bauleitung eine Reinigungsfirma gebunden,
die die Beräumung und Reinigung auf Kosten des AN
durchführt.

2.8. Vorhandene technische Anlagen
Vor Baubeginn hat sich der AN rechtzeitig über die
Versorgungsleitungen im Objekt zu informieren.
Eine Einweisung durch den AG erfolgt nicht.
Die einschlägigen Sicherheitsvorschriften sind
einzuhalten.
In abzubrechenden Bauteilen sorgt der AG für die
Freischaltung vorhandener Medien bzw. Leitungen.
Im Bereich von Mediendurchführungen sind die Arbeiten
mit größter Sorgfalt durchzuführen.
Notwendige Sicherungsmaßnahmen liegen in Verantwortung
des AN. Für Schäden an Leitungen, Kabeln und
Nachbarbauteilen
ist der AN haftbar.
Werden Schäden durch ihn verschuldet, hat er diese auf
seine Rechnung zu beseitigen.

2.9. Fachbauleitung
Bei Auftragserteilung ist dem AG durch den AN ein
verantwortlicher Fachbauleiter namentlich zu benennen.
Dieser ist für die ordnungsgemäße, den gültigen
Vorschriften entsprechende termin-gerechte Ausführung,
die Einhaltung der Unfallschutzvorschriften und in
seinem Bereich für die Sicherheit auf der Baustelle
allein verantwortlich.

Der AN übernimmt die Fachbauleitung für die in Auftrag
gegebene Leistung.
Eine Teilnahme an der wöchentlichen Bauberatung ist
durch einen kompetenten, entscheidungsberechtigten
Mitarbeiter abzusichern.
Der Bieter hat die Pflicht ein Bautagebuch in Form von
Tagesrapportbögen zu führen.
Zeitnah ist der Bauleitung ein Aufmaß über die bereits
erbrachten Leistungen vorzulegen.

3.0. Bauablauf
Die Baumaßnahme erfolgt unter laufenden
Nutzungsbetrieb.

3.1. Reihenfolge und Abwicklung der Arbeiten im
Zusammenwirken mit anderen AN

Es ist die insgesamt kürzeste Bauzeit entsprechend
Bauablaufplan anzustreben.
  Die Abwicklung der Baumaßnahme ist nicht in
Bauabschnitten geplant.
  In der gelanten Ausführungszeit  muss davon
ausgegangen werden, dass es zu  witterungsbedingten
Unterbrechnungen kommt.  .

Abstimmungen mit anderen am Bau beteiligten Unternehmen
bzw. mit Mietern ind erforderlich.
In beiderseitigem Interesse ist gegenseitige Rücksicht
zu nehmen. Die Arbeiten mit anderen Gewerken sind so
aufeinander abzustimmen, dass schon erfolgte
Bauleistungen nicht beschädigt werden und keine
Verzögerungen im Gesamtbauablauf  entstehen.

  geplante Bauzeit/Ausführung
  Ende April 2026  bis Ende Oktober 2026

*Hinweis*
Folgende Anlagen sind zusätzliche Hinweise und
dienen als Ergänzung für die ausgeschriebenen
Einzelpositionen

Anlage 1 - Flurkarte
Anlage 2 - Lageplan
Anlage 3 - Ansichten
Anlage 4 - EG Grundriss
Anlage 5 - Fotos

*Hinweis*
ZTV-1 Zusätzliche Hinweise - Arbeiten unter bewohnten
Verhältnissen

Abstimmungen mit Mietern / Hausverwaltung
Die Arbeiten erfolgen in vermieteten und teilweise
bewohnten Wohnungen. (32 Wohnungen)
Der AG übergibt den AN Mieterlisten mit den
Kontaktangaben.
Die Terminabstimmung mit den Mietern erfolgt
ausschließlich eigenverantwortlich über die ausführende
Firma, sofern im LV nichts anderes festgelegt ist.
Der Auftragnehmer hat die erforderlichen Termine
eigenständig zu koordinieren, einschließlich:
Terminvereinbarungen und -bestätigungen
Anpassungen bei Terminverschiebungen
Abstimmung der Arbeitszeiten im bewohnten Bestand
Mehrmalige Anfahrten, Wartezeiten oder terminbedingte

Unterbrechungen, die sich aus der Nutzungssituation der
Wohnungen oder aus Mieterabstimmungen ergeben, gelten
als Bestandteil der ausgeschriebenen Leistung und sind
mit den Einheitspreisen abgegolten, sofern im
Leistungsverzeichnis nichts anderes ausdrücklich
geregelt ist.
Erfolgloser Zugang zur Wohnung (z. B. Mieter nicht
anwesend trotz Terminvereinbarung) ist zu dokumentieren
und dem AG unverzüglich mitzuteilen.

Leistungen, die aufgrund nicht gewährtem Zutritt
nachweislich nicht ausgeführt werden können, sind neu
zu terminieren; ein zusätzlicher Vergütungsanspruch
entsteht hieraus grundsätzlich nicht.
Der Auftragnehmer hat auf ein mieterfreundliches,
koordiniertes und störungsarmes Vorgehen zu achten.

### Bereich 1 Balkonarbeiten

#### Abschnitt 1.1 Balkonarbeiten

**1.1.10 Baustelleneinrichtung (pauschal)**
Einrichten, Vorhalten und Räumen der Baustelle für die
Dauer der Reparaturarbeiten.
Inklusive aller erforderlichen Geräte, Werkzeuge,
Kleinmaterialien sowie An- und Abtransport.

Nach Abschluss der Arbeiten ist die Baustelle
sauber zu beräumen.
Menge: 1,000 Psch

**1.1.20 Schutzabdeckung für zu schützende Bauteile**
Schutzabdeckung für zu schützende Bauteile
herstellen, für die Dauer der
Bauarbeiten vorhalten und entfernen,
aus Planen, auf waagrechten und senkrechten Flächen.
24 Balkone /Fläche ca. 6 m2
Arbeiten erfolgen unter bewohnten Bedingungen
möglichst staubarm
Verschmutzungen nach Fertigstellung der Arbeiten
täglich
beseitigen.
Menge: 150,000 m2

**1.1.30 Demontage Drahtglasplatten an Balkongeländern, zwischenlagern**
Fachgerechte sorgfältige Demontage vorhandener
Drahtglasplatten an Balkongeländern aus Stahl
im Rahmen von bauseitigen Anstricharbeiten
einschließlich aller Befestigungsmittel (Halteleisten,
Klemmen, Dichtungen, Schrauben).
Arbeiten erfolgen im Bestand und im bewohnten Zustand.
Erforderliche Schutzmaßnahmen gegen Glasbruch,
herabfallende Teile und Beschädigungen angrenzender
Bauteile sind Bestandteil der Leistung.
Drahtglasplatten sind vorsichtig auszubauen, Erfassung
und Dokumentation der ausgebauten Platten und
wohnungsweise Zuordnung, zwecks Einlagerung und
Wiedereinbau von nicht geschädigten Platten.
Vermeidung von Schäden an Geländer, Beschichtung und
angrenzenden Bauteilen.
Absturz- und Verletzungsgefahr ist durch geeignete
Sicherungsmaßnahmen (z. B. Absperrung,
Sicherungsleinen, Schutzplanen) auszuschließen.
Nach Demontage sind scharfe Kanten, offene
Befestigungspunkte und Glasreste vollständig zu
entfernen bzw. zu sichern.
Einlagerung der Platten im Baustellenbereich (max. 100
m) möglich.
unterschiedliche Plattenabmessungen :
ca. 1,0 x 0,5 -  0,9 m
Anzahl 6 Stck /Balkon = 144 Stck

Die Stahlgeländer sind nach der Demontage besenrein zu
hinterlassen.
Menge: 144,000 Stck

**1.1.40 Entsorgung defekter, geschädigter Drahtglasplatten an Balkongeländern**
Entsorgung von nicht wiedereinbaufähigen
beschädigten Geländerverglasungen aus Drahtglas
einschließlich aller Befestigungsmittel (Halteleisten,
Klemmen, Dichtungen, Schrauben).
Sortenreine Trennung, Abtransport und fachgerechte
Entsorgung der Drahtglasplatten gemäß den geltenden
gesetzlichen Vorschriften sind mit der Leistung
abgegolten.

Beschädigungen am Geländer oder an angrenzenden
Bauteilen, die auf unsachgemäße Ausführung
zurückzuführen sind, gehen zu Lasten des
Auftragnehmers.
Die Abrechnung erfolgt nach den Regelungen der VOB/C,
sofern im Leistungsverzeichnis nichts Abweichendes
geregelt ist.
Menge: 24,000 Stck

**1.1.50 Erneuerung von Drahtglasplatten an Balkongeländern 1,0m/0,9m**
Neuverglasung Balkongeländer
Lieferung und fachgerechter Einbau neuer Verglasung aus
Drahtglas  in bestehende Stahl-Balkongeländer nach
erfolgter Demontage der Altverglasung.
Verglasung aus
klarem Drahtglas mit Drahtnetzeinlage
Stärke :  7 mm
beidseitig gewalzt (leicht wellige Struktur)
Drahtglas gemäß DIN 1249, geeignet für
Absturzsicherungen an Balkongeländern
Drahtnetzeinlage  punktgeschweißt,unregelmäßig
quadratisch mit Maschenweite von ca. 12,5 mm
Drahtstärke ca. 0,5 mm
geschliffene und polierte Kanten in Anlehnung an
Bestandsplatten
einschl.herstellerseitig nach Skizze angeordnete
Bohrungen für Befestigung am Bestandsgeländer
ca. 3 Stck /Sprosse -gesamt 6 Stck /Feld

Passgenaue Anpassung an den Bestand, einschließlich
erforderlicher Maßtoleranzen und Ausgleich von
geringfügigen Unebenheiten der vorhandenen
Stahlkonstruktion.
Lieferung und Einbau neuer Dichtungen (z. B.
Gummi-/EPDM-Dichtungen) entsprechend dem Bestandssystem
bzw. der Glasart.
Erneuerung bzw. Wiedereinbau vorhandener Halteleisten,
Klemmprofile oder Abdeckleisten, soweit technisch
möglich; fehlende oder beschädigte Teile sind zu
ersetzen und gelten als mit der Leistung abgegolten.
Befestigungsmittel korrosionsgeschützt, für den
Außenbereich geeignet.
Herstellung eines klapperfreien, spannungsfreien Sitzes
der Verglasung.
Abdichtung der Glaskanten gemäß den anerkannten Regeln
der Technik, jedoch ohne zusätzliche Abdichtungen
außerhalb des Geländersystems, sofern nicht gesondert
ausgeschrieben.
Reinigung der Glasflächen nach Montage und Übergabe im
einwandfreien Zustand.
Arbeiten gemäß VOB/C DIN 18361 (Verglasungsarbeiten)
sowie den einschlägigen technischen Regelwerken (z. B.
DIN 18008).

Abmessung: Platten 1,0 m/0,9 m
Menge: 12,000 Stck

**1.1.60 Erneuerung von Drahtglasplatten an Balkongeländern 0,5/0,9 m**
Neuverglasung Balkongeländer
Lieferung und fachgerechter Einbau neuer Verglasung aus
Drahtglas  in bestehende Stahl-Balkongeländer nach
erfolgter Demontage der Altverglasung.
Verglasung aus
klarem Drahtglas mit Drahtnetzeinlage
Stärke :  7 mm
beidseitig gewalzt (leicht wellige Struktur)
Drahtglas gemäß DIN 1249, geeignet für
Absturzsicherungen an Balkongeländern
Drahtnetzeinlage  punktgeschweißt,unregelmäßig
quadratisch mit Maschenweite von ca. 12,5 mm
Drahtstärke ca. 0,5 mm
geschliffene und polierte Kanten in Anlehnung an
Bestandsplatten
einschl.herstellerseitig nach Skizze angeordnete
Bohrungen für Befestigung am Bestandsgeländer
ca. 3 Stck /Sprosse -gesamt 6 Stck /Feld

Passgenaue Anpassung an den Bestand, einschließlich
erforderlicher Maßtoleranzen und Ausgleich von
geringfügigen Unebenheiten der vorhandenen
Stahlkonstruktion.
Lieferung und Einbau neuer Dichtungen (z. B.
Gummi-/EPDM-Dichtungen) entsprechend dem Bestandssystem
bzw. der Glasart.
Erneuerung bzw. Wiedereinbau vorhandener Halteleisten,
Klemmprofile oder Abdeckleisten, soweit technisch
möglich; fehlende oder beschädigte Teile sind zu
ersetzen und gelten als mit der Leistung abgegolten.
Befestigungsmittel korrosionsgeschützt, für den
Außenbereich geeignet.
Herstellung eines klapperfreien, spannungsfreien Sitzes
der Verglasung.
Abdichtung der Glaskanten gemäß den anerkannten Regeln
der Technik, jedoch ohne zusätzliche Abdichtungen
außerhalb des Geländersystems, sofern nicht gesondert
ausgeschrieben.
Reinigung der Glasflächen nach Montage und Übergabe im
einwandfreien Zustand.
Arbeiten gemäß VOB/C DIN 18361 (Verglasungsarbeiten)
sowie den einschlägigen technischen Regelwerken (z. B.
DIN 18008).

Abmessung: Platten von 0,5 m/0,9 m
Menge: 12,000 Stck

**1.1.70 Wiedermontage von zwischengelagerten Drahtglasplatten an Balkongeländern**
Wiedermontage der zwischengelagerten, nicht
beschädigten und
wiedereinbaufähigen Drahtglasplatten nach Prüfung auf
Schäden und sorgfältiger Reinigung auf der Grundlage
der Dokumentation, die wohnungsweise erfolgte, nach
Fertigstellung der bauseitigen Neubeschichtung der
Geländerbauteile.

Passgenaue Anpassung an den Bestand, einschließlich
erforderlicher Maßtoleranzen und Ausgleich von
geringfügigen Unebenheiten der vorhandenen
Stahlkonstruktion.
Lieferung und Einbau neuer Dichtungen (z. B.
Gummi-/EPDM-Dichtungen) entsprechend dem Bestandssystem
bzw. der Glasart.
Erneuerung bzw. Wiedereinbau vorhandener Halteleisten,
Klemmprofile oder Abdeckleisten, Erneuerung von
Verschaubungen soweit technisch möglich; fehlende oder
beschädigte Teile sind zu ersetzen und gelten als mit
der Leistung abgegolten.
Befestigungsmittel korrosionsgeschützt, für den
Außenbereich geeignet.
Herstellung eines klapperfreien, spannungsfreien Sitzes
der Verglasung.
Abdichtung der Glaskanten gemäß den anerkannten Regeln
der Technik, jedoch ohne zusätzliche Abdichtungen
außerhalb des Geländersystems, sofern nicht gesondert
ausgeschrieben.
Reinigung der Glasflächen nach Montage und Übergabe im
einwandfreien Zustand.
Arbeiten gemäß VOB/B, VOB/C DIN 18361
(Verglasungsarbeiten) sowie den einschlägigen
technischen Regelwerken (z. B. DIN 18008).

Abmessung:
Platten unterschiedlicher Abmessung
1,0/0,9 m und 0,5/0,9 m
Menge: 120,000 Stck

**1.1.80 Geländerfüllung an Balkongeländern aus HPL-Einzelplatten 1,0/0,9 m**
Lieferung und fachgerechte Montage der Geländerfüllung
aus
HPL-Einzelplatten
entsprechend den anerkannten Regeln der Technik
einschl. aller
Befestigungsmittel, Anschluss-und Abdichtungsarbeiten.
gemäß der gesetzlichen Vorgaben nach :
DIN EN 438  Hochdruck-Schichtstoff (HPL)
DIN 1055/Eurocode  Lastannahmen für Geländer
DIN 18065  Geländerhöhen
Unfallverhütungsvorschriften UVV

Der Leistungsumfang umfasst:
Material, Zuschnitt, Schutz und Transport
Montage der HPL-Einzelplatten als Füllung in das
vorhandene
Geländersystem
Befestigungsmittel  Schrauben, Bolzen, Abdeckkappen
Abschlüsse /Dichtungen, Abdichtung gegen Witterung
sämtliche Montage-und Justierarbeiten

HPL-Platten  nicht transparent
Kratzfestigkeit: = 3,5 N
Lichtechtheit und Beständigkeit gegenüber Bewetterung:
4  5 nach Graumaßstab ISO 105 A02, (Test im Florida
Zyklus 3000 Std. mit Xenon Bogenlampe nach DIN EN 438-6

Äußeres Erscheinungsbild > 4, Klasse EN 438-2,
SO2 - Beständigkeitnach DIN50018 = 4
Dicke 8 mm
Baustoffklasse: Euroklasse: B-s1, d0 schwerentflammbar
gemäß EN 13501-1
Farbe:  nach Farbfächer des Herstellers /Bemusterung
des AG
(Uni-Colors, klassische Farben)
Struktur: Matt

Passgenaue Anpassung an den Bestand, einschließlich
erforderlicher Maßtoleranzen und Ausgleich von
geringfügigen Unebenheiten der vorhandenen
Stahlkonstruktion.
Lieferung und Einbau neuer Dichtungen (z. B.
Gummi-/EPDM-Dichtungen) entsprechend dem Bestandssystem
bzw.abgestimmt auf Füllung.

Befestigungsmittel korrosionsgeschützt, für den
Außenbereich geeignet.
Herstellung eines klapperfreien, spannungsfreien Sitzes
der Platten.

Reinigung der Platten nach Montage und Übergabe im
einwandfreien Zustand.
Arbeiten gemäß VOB/B, VOB/C DIN 18065 DIN EN 1991-1-1

Abmessung: Platten von 1,0/ 0,9 m gemäß
Bestandsgeländer
Menge: 48,000 Stck

**1.1.90 Demontage Drahtglasplatten am Vordach und Entsorgung**
Fachgerechte Demontage vorhandener Drahtglasplatten der
Überdachung am Haupteingang und  Entsorgung
im Rahmen von bauseitigen Anstricharbeiten der
Stahlkonstrukion des Vordaches einschließlich aller
Befestigungsmittel (Halteleisten, Klemmen, Dichtungen,
Schrauben).
Arbeiten erfolgen im Bestand und teilweise im bewohnten
Zustand.
Erforderliche Schutzmaßnahmen gegen Glasbruch,
herabfallende Teile und Beschädigungen angrenzender
Bauteile sind Bestandteil der Leistung.
Abbruchmaterial wird Eigentum des AN und ist
fachgerecht zu entsorgen.
Abfallschlüssel Drahtglas:  ASN 17 0202
Vermeidung von Schäden am Vordach, Beschichtung und
angrenzenden Bauteilen währen der Abbruchmaßnahmen.

unterschiedliche Plattenabmessungen :
4 Platten bis ca. 0,9 m x 3,0 m

einschl.sorgfältiges Lösen der Wandanschluss-Leisten
rechtseitig ca. 3,0 m
linksseitig ca. 0,9 m

Ort: Vordach Haupteingang
Menge: 11,000 m2

**1.1.100 Schaffung Arbeitsebene auf Vordach aus OSB-Platten**
Schaffung einer arbeitszeitlichen Arbeitsebene
zur Ausführung von Montagearbeiten nach Rückbau der
Drahtglasplatten auf der Vordachkonstruktion aus Stahl.

Fläche ca. 3,5 x 3,0 m
Lieferung und Verlegung der OSB-Platten, vorhalten,
ggf. mehrfach umbauen und nach Fertigstellung Platten
wieder entfernen.
Material wird nach Beendigung der Arbeiten Eigentum des
AN.
Menge: 11,000 m2

**1.1.110 VSG-Verglasung der Vordachkonstruktion**
Neuverglasung des Vordaches
Lieferung und fachgerechter Einbau neuer Verglasung aus
VSG-Verglasung /Überkopfverglasung
VSG 10 mm aus 2 x TVG 5mm nach DIN 18008
4 Platten bis ca. 0,9 m x 3,0 m

Einbau auf vorhandene Vordach-Tragkonstrktion,
abgedeckt mit Klemmleiste
einschl.Wandanschluss / Wandanschluss-Leisten
rechtseitig ca. 3,0 m
linksseitig ca. 0,9 m
in bestehende Stahl-Dachkonstruktion nach erfolgter
Beendigung der Anstricharbeiten
passgenau verlegen und anpassen.
einschließlich erforderlicher Maßtoleranzen und
Ausgleich von geringfügigen Unebenheiten der
vorhandenen Stahlkonstruktion.

Lieferung und Einbau neuer Dichtungen (z. B.
Gummi-/EPDM-Dichtungen) entsprechend dem Bestandssystem
bzw. der Glasart.
Erneuerung bzw. Wiedereinbau vorhandener Halteleisten,
Klemmprofile oder Abdeckleisten, soweit technisch
möglich; fehlende oder beschädigte Teile sind zu
ersetzen und gelten als mit der Leistung abgegolten.
Befestigungsmittel korrosionsgeschützt, für den
Außenbereich geeignet.
Herstellung eines klapperfreien, spannungsfreien Sitzes
der Verglasung.
Abdichtung der Glaskanten gemäß den anerkannten Regeln
der Technik, jedoch ohne zusätzliche Abdichtungen
außerhalb des Geländersystems, sofern nicht gesondert
ausgeschrieben.
Reinigung der Glasflächen nach Montage und Übergabe im
einwandfreien Zustand.
Arbeiten gemäß VOB/B, VOB/C DIN 18361
(Verglasungsarbeiten) sowie den einschlägigen
technischen Regelwerken (z. B. DIN 18008).

Abmessung: 4 Einzel-Platten von ca.0,9 m x 3,0 m,
Spannweite ca. 90 cm
Menge: 11,000 m2

**1.1.120 Teil-Rückbau Briefkastenanlage, zweiteilig**
Teilrückbau der zweiteiligen Briefkastenanlage,
zwei Anlagen aneinandergereiht mit jeweils 16
Briefkästen freistehend,
Rückbau zur Schaffung der erforderlichen Baufreiheit
für Fassadenarbeiten (LOS2),
Demontage der beiden Grundkörper von den Stützen,
Zwischenlagerung der beiden Kästen im Baustellenbereich
in Abstimmung mit dem AG, Verbleib der 4 Stützen,
Schutz der Stützen während der Fassadenarbeiten.

Sichtprüfung, Prüfung von Beschädigungen,
Korrosion,Verformungen, Festlegung der auszutauschenden
Bauteile.
Menge: 1,000 psch

**1.1.130 Interimslösung Briefkastenanlage einschl. Holzkonstruktion**
Schaffung einer Interimslösung für die Bereitstellung
von Briefkästen während der Sanierungsarbeiten.
Aufstellung/Montage, Vorhaltung und Abbau der
zwischengelagerten zweiteiligen Briefkastenanlage
(Grundkörper) mit jeweils 16 Briefkästen/Grundkörper
für die Dauer der Baumaßnahme.
einschl.tragender Holzkonstruktion.
Ausführung umfasst:
Stützkonstruktion aus Kantholz ausreichend
dimensioniert für Windlast und Eigengewicht

Aussteifungen und Querverbänden
Einbindung Pfosten in Baugrund mittels
Erdloch,Betonfundament oder zugelassenen
Bodenhülsen/Einschlaghülsen.
Montage der zwischengelagerten Bestands-Briefkästen (2
Grundkörper) mit je 16 Briefkästen an der
Holzkonstruktion
einschl. Befestgungsmitteln.
Erhalt der Namensschilder + Schlösser am
Bestandsbriefkasten.

Dauer der Baumaßnahme :  ca. 2-3 Monate
Sichere Bestückung durch Zusteller und sicheren Zugang
für die
Mieter gewährleisten.
Menge: 1,000 psch

**1.1.140 Grundreinigung Briefkastenanlage -Bestandsanlage**
Grundreinigung Briefkastenanlage, innen und außen
einschl.aller zugänglichen Bauteile.
Leistungsumfang:
  Reinigen aller sichtbaren Oberflächen der Anlage im
  Handwischverfahren
  Entfernen von Schmutzablagerungen, Staub,
Fettfilmen, Kleberesten, leichten Korrosionsschäden
  Reinigung Frontklappen,Einwurfklappen,Türen,Rahmen
 und Zwischenfugen
  Reinigung der Innenräume der Kästen (32 Stck)
  schonende Nassreinigung von materialgeeigneten,
nicht scheuernden Reinigungsmitteln
  Nachwischen und trocknen zur Vermeidung von
Schlieren und Wasserflecken
  Funktionsprüfung der Einwurfklappen auf Leichtigkeit
  nach Reinigung
Besondere Anforderungen:
  Abstimmung der Ausführungszeiten direkt mit Nutzer
 /Hausverwaltung

Anzahl :  2 Kästen mit jeweils  16 Stck
Menge: 1,000 Stck

**1.1.150 Erneuerung von Einwurfklappen**
Fachgerechter Ausbau der bestehenden geschädigten
Einwurfklappe sortenreine Trennung und Entsorgung.

Lieferung und Montage neuer Einwurfklappe  passend für
bestehende Briefkastenöffnungen
Material :  Stahlkonstruktion
Oberfläche :  weiß pulverbeschichtet, farblich
angepasst  an Bestand
geräuchsgedämpfte Ausführung
inclusive Befestigungsmaterial und Justierung.

Anzahl :  Austausch nur geschädigte Klappen
Menge: 2,000 Stck

**1.1.160 Erneuerung Namensschilder**
Fachgerechter Ausbau der bestehenden Namensschilder
inkl.
Halterungen, Entsorgung der Altteile

Lieferung und Montage neuer Namensschilder passend für
bestehende Briefkastenanlage
Material :  Kunststoff, weiß oder transparent gemäß
  Bestand
Beschriftung:  abriebfest, schwarz,
witterungsbeständig
Einheitliches Schriftbild für gesamte Anlage
Beschriftung gemäß Vorgabe des AG

Anzahl :  2 x 16 Stck
Menge: 32,000 Stck

**1.1.170 Remontage der zwischengelagerten Briefkastenanlage, zweiteilig**
Remontage der Briefkastenanlage /Grundkörper
nach Funktionsprüfung und grundhafter
Reinigung mit Abschluss der Arbeiten.
incl. Befestigungsmaterial und Justierung.
Menge: 1,000 psch

#### Abschnitt 1.2 Stundenlohnarbeiten

*Hinweis*
Hinweis
Stundenlohnarbeiten dürfen nur nach ausdrücklicher
Genehmigung und schriftlicher Bestätigung der
Bauleitung bzw. des Auftraggebers vor Ausführung
ausgeführt werden.
Der Auftragnehmer hat keinen Anspruch auf Verbrauch
der angegebenen Stunden bzw. Material.
Werden Stunden verbraucht, gelten die gleichen
Verrechnungssätze.

**1.2.10 Facharbeiterstunden**
Stundenlohnarbeiten für eventuell
erforderliche Arbeiten, die nicht im LV
erfasst sind und nur auf ausdrückliche
Anordnung des AG und gegen Nachweis
und schriftliche Bestätigung zur
Ausführung kommen.
Facharbeiter
Menge: 25,000 h

USt %: 19,00
